# Protector contra sobretensions

- Propietat de l'arxiu: CYPE Ingenieros S.A.
- Format: FIEBDC-3/2016
- Programa: Generador de preus de la construcció. CYPE Ingenieros, S.A.
- Data: 04/07/2024
- Divisa: EUR
- Costos indirectes: 3 %
- IVA: 21 %

## I Instal·lacions

### IP Protecció enfront el llamp

#### IPI Sistemes interns

**IPI010** U Protector contra sobretensions.
Sistema intern de protecció contra sobretensions, format per 8 protectors contra sobretensions "APLICACIONES TECNOLÓGICAS": 1 protector contra sobretensions transitòries, tipus 1 + 2 (ones de 10/350 µs i 8/20 µs), amb led indicador de final de vida útil, bipolar (1P+N), tensió nominal 230 V, resistència al corrent d'impuls d'ona 10/350 µs (Iimp) 30 kA, intensitat màxima de descàrrega 65 kA, intensitat nominal de descàrrega 40 kA, nivell de protecció 1,5 kV, model ATSHIELD S 230M (AT-8618), per a la línia monofàsica de subministrament elèctric col·locat dins del quadre principal, 1 protector contra sobretensions transitòries, tipus 1 + 2 (ones de 10/350 µs i 8/20 µs), amb led indicador de final de vida útil, tetrapolar (3P+N), tensió nominal 230/400 V, resistència al corrent d'impuls d'ona 10/350 µs (Iimp) 30 kA, intensitat màxima de descàrrega 65 kA, intensitat nominal de descàrrega 40 kA, nivell de protecció 1,5 kV, model ATSHIELD TT 400T (AT-8616), per a la línia trifàsica de subministrament elèctric col·locat dins del quadre principal, 1 protector contra sobretensions transitòries, tipus 2 + 3 (ona combinada de 1,2/50 µs i 8/20 µs), amb led indicador de final de vida útil, bipolar (1P+N), tensió nominal 230 V, intensitat màxima de descàrrega 30 kA, intensitat nominal de descàrrega 10 kA, tensió en circuit obert amb ona combinada 6 kV, nivell de protecció 0,9 kV, model ATCOVER 230M (AT-8112), per a la línia monofàsica de subministrament elèctric col·locat dins del quadre secundari, 1 protector contra sobretensions transitòries, tipus 2 + 3 (ona combinada de 1,2/50 µs i 8/20 µs), amb led indicador de final de vida útil, tetrapolar (3P+N), tensió nominal 230/400 V, intensitat màxima de descàrrega 30 kA, intensitat nominal de descàrrega 10 kA, tensió en circuit obert amb ona combinada 6 kV, nivell de protecció 0,9 kV, model ATCOVER 400T (AT-8133), per a la línia trifàsica de subministrament elèctric col·locat dins del quadre secundari, 1 protector contra sobretensions transitòries, amb cartutx extraïble i led indicador de final de vida útil, tensió nominal 130 Vcc, intensitat nominal de descàrrega 2 kA, nivell de protecció 270 V, model ATFONO (AT-9101), per a la línia telefònica analògica, 1 protector contra sobretensions transitòries, amb cartutx extraïble i led indicador de final de vida útil, 5, intensitat nominal de descàrrega 2 kA, nivell de protecció 66 V, model ATLINE5 (AT-9205), per a la línia de transmissió de dades, 1 protector contra sobretensions transitòries, amb connectors d'entrada i sortida RJ-45, 100 Mbit/s, tensió nominal 5 Vcc, intensitat nominal de descàrrega 2 kA, nivell de protecció 100 V, model ATLAN 100 BASE-T (AT-2107), per a la línia informàtica i 1 protector contra sobretensions transitòries, amb connectors d'entrada i sortida tipus "F", banda de freqüències 0-2000 MHz, impedància característica 75 Ohm, atenuació 0,5 dB/m, potència 5 W i tensió de ruptura 90 V, intensitat màxima de descàrrega 10 kA, model ATFREQ-F (AT-2103), per a la línia de transmissió de senyals de radiodifusió sonora i televisió.
Inclou: Muntatge, connexionat i comprovació del seu correcte funcionament.
Criteri d'amidament de projecte: Nombre d'unitats previstes, segons documentació gràfica de Projecte.
Criteri de mesura d'obra: Es mesurarà el nombre d'unitats realment executades segons especificacions de Projecte.

| Codi | Ut | Descripció | Rendiment | Preu | Import |
|---|---|---|---|---|---|
| mt35psa006d | U | Protector contra sobretensions transitòries, tipus 1 + 2 (ones de 10/350 µs i 8/20 µs), amb led indicador de final de vida útil, bipolar (1P+N), tensió nominal 230 V, resistència al corrent d'impuls d'ona 10/350 µs (Iimp) 30 kA, intensitat màxima de descàrrega 65 kA, intensitat nominal de descàrrega 40 kA, nivell de protecció 1,5 kV, model ATSHIELD S 230M (AT-8618) "APLICACIONES TECNOLÓGICAS", de 72x90x80 mm, grau de protecció IP20, muntatge sobre carril DIN, segons IEC 61643-11. (material) | 1 | 711.72 | 711.720 |
| mt35psa005d | U | Protector contra sobretensions transitòries, tipus 1 + 2 (ones de 10/350 µs i 8/20 µs), amb led indicador de final de vida útil, tetrapolar (3P+N), tensió nominal 230/400 V, resistència al corrent d'impuls d'ona 10/350 µs (Iimp) 30 kA, intensitat màxima de descàrrega 65 kA, intensitat nominal de descàrrega 40 kA, nivell de protecció 1,5 kV, model ATSHIELD TT 400T (AT-8616) "APLICACIONES TECNOLÓGICAS", de 144x90x80 mm, grau de protecció IP20, muntatge sobre carril DIN, segons IEC 61643-11. (material) | 1 | 1450.53 | 1450.530 |
| mt35psa014D | U | Protector contra sobretensions transitòries, tipus 2 + 3 (ona combinada de 1,2/50 µs i 8/20 µs), amb led indicador de final de vida útil, bipolar (1P+N), tensió nominal 230 V, intensitat màxima de descàrrega 30 kA, intensitat nominal de descàrrega 10 kA, tensió en circuit obert amb ona combinada 6 kV, nivell de protecció 0,9 kV, model ATCOVER 230M (AT-8112) "APLICACIONES TECNOLÓGICAS", de 72x90x80 mm, grau de protecció IP20, muntatge sobre carril DIN, segons IEC 61643-11. (material) | 1 | 493.03 | 493.030 |
| mt35psa014r | U | Protector contra sobretensions transitòries, tipus 2 + 3 (ona combinada de 1,2/50 µs i 8/20 µs), amb led indicador de final de vida útil, tetrapolar (3P+N), tensió nominal 230/400 V, intensitat màxima de descàrrega 30 kA, intensitat nominal de descàrrega 10 kA, tensió en circuit obert amb ona combinada 6 kV, nivell de protecció 0,9 kV, model ATCOVER 400T (AT-8133) "APLICACIONES TECNOLÓGICAS", de 144x90x80 mm, grau de protecció IP20, muntatge sobre carril DIN, segons IEC 61643-11. (material) | 1 | 747.09 | 747.090 |
| mt40psa010d | U | Protector contra sobretensions transitòries per a dues línies telefòniques analògiques o ADSL, amb cartutx extraïble i led indicador de final de vida útil, tensió nominal 130 Vcc, intensitat nominal de descàrrega 2 kA, nivell de protecció 270 V, model ATFONO (AT-9101) "APLICACIONES TECNOLÓGICAS", de 13,5x90x80 mm, grau de protecció IP20, muntatge sobre carril DIN, segons IEC 61643-21. (material) | 1 | 189.54 | 189.540 |
| mt40psa020jaj | U | Protector contra sobretensions transitòries per a dues línies de transmissió de dades, amb cartutx extraïble i led indicador de final de vida útil, 5, intensitat nominal de descàrrega 2 kA, nivell de protecció 66 V, model ATLINE5 (AT-9205) "APLICACIONES TECNOLÓGICAS", de 13,5x90x80 mm, grau de protecció IP20, muntatge sobre carril DIN, segons IEC 61643-21. (material) | 1 | 291.51 | 291.510 |
| mt40psa030d | U | Protector contra sobretensions transitòries per a línia de xarxa informàtica, amb connectors d'entrada i sortida RJ-45, 100 Mbit/s, tensió nominal 5 Vcc, intensitat nominal de descàrrega 2 kA, nivell de protecció 100 V, model ATLAN 100 BASE-T (AT-2107) "APLICACIONES TECNOLÓGICAS", de 70x30x47 mm, grau de protecció IP20, segons IEC 61643-21. (material) | 1 | 181.58 | 181.580 |
| mt40psa040d | U | Protector contra sobretensions transitòries per a cable coaxial, amb connectors d'entrada i sortida tipus "F", banda de freqüències 0-2000 MHz, impedància característica 75 Ohm, atenuació 0,5 dB/m, potència 5 W i tensió de ruptura 90 V, intensitat màxima de descàrrega 10 kA, model ATFREQ-F (AT-2103) "APLICACIONES TECNOLÓGICAS", grau de protecció IP20, segons IEC 61643-21. (material) | 1 | 165.56 | 165.560 |
| mo003 | h | Oficial 1ª electricista. (mà d'obra) | 14.258 | 29.34 | 418.330 |
| mo102 | h | Ajudant electricista. (mà d'obra) | 14.258 | 25.25 | 360.015 |
| % | % | Costos directes complementaris | 2 % | 5008.905 | 100.178 |
|  |  | Costos directes |  |  | 5109.083 |

## Recursos

**mt35psa006d** U Protector contra sobretensions transitòries
Dades tècniques: Cost energètic 19.745 MJ; Emissió de CO2 1.070 kg
Residus:
- embalatge: re150101 Envasos de paper i cartró. (component de residu); rendiment 0.038 kg; Codi LER 15 01 01; Massa de l'element 1 kg; Volum 0.001333 m3

**mt35psa005d** U Protector contra sobretensions transitòries
Dades tècniques: Cost energètic 39.469 MJ; Emissió de CO2 2.108 kg
Residus:
- embalatge: re150101 Envasos de paper i cartró; rendiment 0.038 kg

**mt35psa014D** U Protector contra sobretensions transitòries
Dades tècniques: Cost energètic 19.745 MJ; Emissió de CO2 1.070 kg
Residus:
- embalatge: re150101 Envasos de paper i cartró; rendiment 0.038 kg

**mt35psa014r** U Protector contra sobretensions transitòries
Dades tècniques: Cost energètic 39.469 MJ; Emissió de CO2 2.108 kg
Residus:
- embalatge: re150101 Envasos de paper i cartró; rendiment 0.038 kg

**mt40psa010d** U Protector contra sobretensions transitòries per a dues línies telefòniques analògiques o ADSL
Dades tècniques: Cost energètic 9.413 MJ; Emissió de CO2 0.526 kg
Residus:
- embalatge: re150101 Envasos de paper i cartró; rendiment 0.038 kg

**mt40psa020jaj** U Protector contra sobretensions transitòries per a dues línies de transmissió de dades
Dades tècniques: Cost energètic 9.413 MJ; Emissió de CO2 0.526 kg
Residus:
- embalatge: re150101 Envasos de paper i cartró; rendiment 0.038 kg

**mt40psa030d** U Protector contra sobretensions transitòries per a línia de xarxa informàtica
Dades tècniques: Cost energètic 23.502 MJ; Emissió de CO2 1.268 kg
Residus:
- embalatge: re150101 Envasos de paper i cartró; rendiment 0.038 kg

**mt40psa040d** U Protector contra sobretensions transitòries per a cable coaxial
Dades tècniques: Cost energètic 9.413 MJ; Emissió de CO2 0.526 kg
Residus:
- embalatge: re150101 Envasos de paper i cartró; rendiment 0.038 kg
